# Actuaciones de mejora de la accesibilidad universal Zona Industrial de Arinaga

- Propiedad del archivo: CYPE INGENIEROS, S.A.
- Formato: FIEBDC-3/2004
- Programa: ARQUIMEDES
- Tipo: presupuesto
- Comentario: Presupuesto
- Fecha de los precios: 03/03/2021
- Divisa: EUR
- Costes indirectos: 3 %
- Gastos generales: 13 %
- Beneficio industrial: 6 %
- IVA: 7 %
- Código: ACCESIBILIDAD_UNIVERSAL_ZONA_INDUSTRIAL_ARINAGA
Importe: 221132.29

## CAP.01 ACTUACIONES PREVIAS
Importe: 8976.8

**01.01** Ud Trasplante de palmera o arbol de entre 2 y 4.99 m de altura, ubicada en tierra, con retrocargadora. Incluido tratamientos a la especie. (08/03/2019)
20 Ud × 435.77 (448.84 con costes indirectos) = 8976.80

| Código | Ud | Descripción | Rendimiento | Precio | Importe |
|---|---|---|---|---|---|
| mq01ret020b | h | Retrocargadora sobre neumáticos, de 70 kW. (maquinaria; 08/03/2019) | 3 | 37.35 | 112.05 |
| QAC0030 | h | Camión grúa 32 t, pluma 34 m (maquinaria; 08/05/2012) | 1.24 | 68.18 | 84.54 |
| mo039 | h | Oficial 1ª jardinero. (mano de obra; 08/03/2019) | 1.471 | 14.49 | 21.31 |
| mo113 | h | Peón jardinero. (mano de obra; 08/03/2019) | 6 | 13.64 | 81.84 |
| mo084 | h | Ayudante jardinero. (mano de obra; 08/03/2019) | 6 | 13.59 | 81.54 |
| E30AB0010 | ud | Sustratos, turba, abonos y tratamientos necesarios para su correcto trasplante (material) | 1 | 25 | 25.00 |
| QAF0010 | h | Camión caja fija con cisterna/agua de 10 t (maquinaria) | 0.45 | 46.55 | 20.95 |
| %ma | % | Medios auxiliares.......(s/total) | 2 % | 427.23 | 8.54 |
|  |  | Total |  |  | 435.77 |

| Medición | Uds. | Parcial |
|---|---|---|
| CALLES LONGITUDINALES |  |  |
| FASE I |  |  |
| - Calle Las Casurinas |  |  |
| CAS3, CAS4 | 2 | 2.000 |
| - Calle Las Adelfas |  |  |
| ADE4 | 1 | 1.000 |
| - Calle Canal Izquierda |  |  |
| CANI2 |  |  |
| FASE IV |  |  |
| - Calle Canal Derecha |  |  |
| CAND2 | 1 | 1.000 |
| - Calle Los Dragos |  |  |
| DRA6 | 1 | 1.000 |
| - Calle Los Algarrobos |  |  |
| ALG1, ALG2, ALG4, ALG7, ALG10 | 5 | 5.000 |
| - Calle Los Olivos |  |  |
| OLI2, OLI3, OLI4, OLI6, OLI 7 | 8 | 8.000 |
| - Calle Las Palmeras |  |  |
| PAL5, PAL6 | 2 | 2.000 |
| Total |  | 20 |

## CAP.02 MOVIMIENTO DE TIERRAS Y DEMOLICIONES
Importe: 23379.92

**02.01** m³ Excav. manual en zanja terreno suelto.
205.5 m³ × 27.4 (28.22 con costes indirectos) = 5799.21
Excavación manual en terreno suelto, hasta una altura de 1,50 m, con extracción de tierras al borde de la calle, carga en camión y trasporte a vertedero autorizado. La medición se hará sobre perfil.

| Código | Ud | Descripción | Rendimiento | Precio | Importe |
|---|---|---|---|---|---|
| M01A0030 | h | Peón (mano de obra) | 1.6 | 13.64 | 21.82 |
| QAB0030 | h | Camión basculante 15 t (maquinaria) | 0.118 | 34 | 4.01 |
| %ma | % | Medios auxiliares.......(s/total) | 2 % | 25.83 | 0.52 |
| %ci | % | Coste indirecto.......(s/total) (30/09/2004) | 4 % | 26.35 | 1.05 |
|  |  | Total |  |  | 27.4 |

| Medición | Uds. | Largo | Ancho | Alto | Parcial |
|---|---|---|---|---|---|
| FASE II |  |  |  |  |  |
| Calles Arce, Brezo, Ciprés, Duraznero, Encina, Fresno y Granadero (Pasillos de seguridad) | 1 | 685.000 | 2.000 | 0.150 | 205.500 |
| Total |  |  |  |  | 205.5 |

**02.02** m³ Excav. en zanjas, pozos cualquier terreno, medios mecánicos
3.33 m³ × 13.41 (13.81 con costes indirectos) = 45.99
Excavación en zanjas, pozos o cimientos, en todo tipo de terreno, con medios mecánicos, refino y compactación del fondo de la excavación, incluso carga y transporte de material sobrante a vertedero autorizado.

| Código | Ud | Descripción | Rendimiento | Precio | Importe |
|---|---|---|---|---|---|
| M01A0030 | h | Peón | 0.25 | 13.64 | 3.41 |
| QAA0020 | h | Retroexcavadora 72 kW (maquinaria) | 0.26 | 33.17 | 8.62 |
| QAB0030 | h | Camión basculante 15 t | 0.018 | 34 | 0.61 |
| %ma | % | Medios auxiliares.......(s/total) | 2 % | 12.64 | 0.25 |
| %ci | % | Coste indirecto.......(s/total) | 4 % | 12.89 | 0.52 |
|  |  | Total |  |  | 13.41 |

| Medición | Uds. | Largo | Ancho | Alto | Parcial |
|---|---|---|---|---|---|
| FASE I |  |  |  |  |  |
| - Calle Las Casuarinas |  |  |  |  |  |
| CAS1, CAS5, CAS8 | 3 | 6.000 | 0.300 | 0.300 | 1.620 |
| - Calle Las Adelfas |  |  |  |  |  |
| ADE4 | 1 | 7.000 | 0.300 | 0.300 | 0.630 |
| ADE5, ADE8 | 2 | 6.000 | 0.300 | 0.300 | 1.080 |
| Total |  |  |  |  | 3.33 |

**02.03** m³ Excavación mecánica a cielo abierto cualquier tipo de terreno con carga sobre camión y trasporte a vertedero autorizado.
484.62 m³ × 4.19 (4.32 con costes indirectos) = 2093.56
Excavación mecánica a cielo abierto cualquier tipo de terreno con carga sobre camión y trasporte a vertedero autorizado. Incluido nivelado y compactado de tierras y rebaje de arqueta hasta cota de rasante definitiva. La medición se hará sobre perfil.

| Código | Ud | Descripción | Rendimiento | Precio | Importe |
|---|---|---|---|---|---|
| M01A0030 | h | Peón | 0.07 | 13.64 | 0.95 |
| QAA0020 | h | Retroexcavadora 72 kW | 0.07 | 33.17 | 2.32 |
| QAB0030 | h | Camión basculante 15 t | 0.02 | 34 | 0.68 |
| %ma | % | Medios auxiliares.......(s/total) | 2 % | 3.95 | 0.08 |
| %ci | % | Coste indirecto.......(s/total) | 4 % | 4.03 | 0.16 |
|  |  | Total |  |  | 4.19 |

| Medición | Uds. | Largo | Ancho | Alto | Parcial |
|---|---|---|---|---|---|
| CALLES LONGITUDINALES |  |  |  |  |  |
| FASE I |  |  |  |  |  |
| - Calle Las Casuarinas |  |  |  |  |  |
| CAS1, CAS3, CAS4, CAS6, CAS7 | 7 | 4.000 | 2.950 | 0.300 | 24.780 |
| CAS9 | 1 | 4.000 | 2.700 | 0.300 | 3.240 |
| - Calle Las Mimosas |  |  |  |  |  |
| MI1, MI3, MI6, MI7, MI9 | 10 | 4.000 | 1.100 | 0.300 | 13.200 |
| - Calle Las Adelfas |  |  |  |  |  |
| ADE1, ADE3, ADE4, ADE6, ADE7, ADE9 | 10 | 4.000 | 2.850 | 0.300 | 34.200 |
| - Calle Canal Izquierda |  |  |  |  |  |
| CANI2, CANI3 | 2 | 4.000 | 7.200 | 0.300 | 17.280 |
| CANI5 | 1 | 4.000 | 8.000 | 0.300 | 9.600 |
| CANI6, CANI8 | 2 | 4.000 | 8.200 | 0.300 | 19.680 |
| FASE IV |  |  |  |  |  |
| - Calle Canal Derecha |  |  |  |  |  |
| CAND1 | 1 | 4.000 | 1.400 | 0.300 | 1.680 |
| CAND2, CAND3 | 2 | 4.000 | 6.700 | 0.300 | 16.080 |
| CAND5, CAND6, CAND8 | 3 | 4.000 | 8.600 | 0.300 | 30.960 |
| CAND7 | 1 | 4.000 | 4.850 | 0.300 | 5.820 |
| - Calle Los Dragos |  |  |  |  |  |
| DRA1 | 2 | 4.000 | 2.500 | 0.300 | 6.000 |
| DRA6 | 2 | 4.000 | 2.500 | 0.300 | 6.000 |
| - Calle Los Cactus |  |  |  |  |  |
| CAC2, CAC3, CAC4, CAC5, CAC6 | 9 | 4.000 | 1.100 | 0.300 | 11.880 |
| CAC7, CAC8, CAC9 | 6 | 4.000 | 2.000 | 0.300 | 14.400 |
| CALLES TRANSVERSALES FASE I Y FASE IV |  |  |  |  |  |
| - Calle Las Acacias |  |  |  |  |  |
| ACA1 | 1 | 2.000 | 4.900 | 0.300 | 2.940 |
| - Calle Los Algarrobos |  |  |  |  |  |
| ALG1 | 1 | 4.000 | 8.900 | 0.300 | 10.680 |
| ALG2 | 1 | 4.000 | 13.350 | 0.300 | 16.020 |
| ALG3 | 1 | 4.000 | 9.200 | 0.300 | 11.040 |
| ALG4 | 1 | 4.000 | 10.250 | 0.300 | 12.300 |
| ALG5 | 1 | 4.000 | 9.600 | 0.300 | 11.520 |
| ALG6 | 1 | 4.000 | 12.500 | 0.300 | 15.000 |
| ALG7 | 1 | 4.000 | 6.500 | 0.300 | 7.800 |
| ALG8 | 1 | 4.000 | 7.200 | 0.300 | 8.640 |
| ALG9 | 1 | 4.000 | 8.500 | 0.300 | 10.200 |
| ALG10 | 1 | 4.000 | 5.300 | 0.300 | 6.360 |
| - Calle Los Olivos |  |  |  |  |  |
| OLI1, OLI2, OLI3, OLI4 | 4 | 4.000 | 9.400 | 0.300 | 45.120 |
| OLI5 | 1 | 4.000 | 11.700 | 0.300 | 14.040 |
| OLI6 | 1 | 4.000 | 9.200 | 0.300 | 11.040 |
| OLI7 | 1 | 4.000 | 10.450 | 0.300 | 12.540 |
| OLI8, OLI10 | 1 | 2.000 | 9.200 | 0.300 | 5.520 |
| OLI9 | 1 | 4.000 | 10.600 | 0.300 | 12.720 |
| - Calle Las Palmeras |  |  |  |  |  |
| PAL1, PAL2 | 2 | 2.000 | 9.000 | 0.300 | 10.800 |
| PAL3, PAL4, PAL5 | 3 | 4.000 | 9.000 | 0.300 | 32.400 |
| PAL6 | 1 | 4.000 | 7.450 | 0.300 | 8.940 |
| FASE II |  |  |  |  |  |
| - Calle 6B izquierda | 1 | 7.000 | 2.000 | 0.300 | 4.200 |
| Total |  |  |  |  | 484.62 |

**02.04** m³ Demolición de losa de hormigón armado con martillo rompedor, incluso corte con disco de diamante.
53.49 m³ × 90.59 (93.31 con costes indirectos) = 4991.15
Demolición de losa de hormigón armado con martillo rompedor, incluso corte con disco de diamante, limpieza, carga y trasporte a gestor autorizado. Incluido rebaje de arqueta hasta cota de rasante definitiva.

| Código | Ud | Descripción | Rendimiento | Precio | Importe |
|---|---|---|---|---|---|
| M01A0030 | h | Peón | 2 | 13.64 | 27.28 |
| QAA0020 | h | Retroexcavadora 72 kW | 1.6 | 33.17 | 53.07 |
| QAG0010 | h | Martillo hidráulico 600 kg (maquinaria; 19/10/2011) | 1.6 | 1.57 | 2.51 |
| QAB0030 | h | Camión basculante 15 t | 0.025 | 34 | 0.85 |
| maq0030 | h | Cortadora de hormigón de doble disco (maquinaria; 15/07/2002) | 0.141 | 12 | 1.69 |
| %ma | % | Medios auxiliares.......(s/total) | 2 % | 85.40 | 1.71 |
| %ci | % | Coste indirecto.......(s/total) | 4 % | 87.11 | 3.48 |
|  |  | Total |  |  | 90.59 |

| Medición | Uds. | Largo | Ancho | Alto | Parcial |
|---|---|---|---|---|---|
| CALLES LONGITUDINALES |  |  |  |  |  |
| FASE I |  |  |  |  |  |
| - Calle Las Mimosas |  |  |  |  |  |
| MI4 | 1 | 4.000 | 1.200 | 0.100 | 0.480 |
| - Calle Las Adelfas |  |  |  |  |  |
| ADE3 | 1 | 4.000 | 3.210 | 0.100 | 1.284 |
| FASE IV |  |  |  |  |  |
| - Calle Canal Derecha |  |  |  |  |  |
| CAND1, CAND2 | 2 | 3.000 | 0.850 | 0.150 | 0.765 |
| CAND3, CAND5, CAND6, CAND8 | 4 | 4.500 | 0.850 | 0.150 | 2.295 |
| CAND4 | 1 | 6.500 | 4.450 | 0.150 | 4.339 |
| CAND7 | 1 | 4.600 | 4.000 | 0.150 | 2.760 |
| - Calle Los Dragos |  |  |  |  |  |
| DRA1, DRA6 | 3 | 2.000 | 0.850 | 0.150 | 0.765 |
| DRA2 | 2 | 4.000 | 2.100 | 0.150 | 2.520 |
| - Calle Los Cactus |  |  |  |  |  |
| CAC1 | 2 | 4.000 | 1.500 | 0.150 | 1.800 |
| CAC2, CAC3, CAC4, CAC6 | 8 | 2.000 | 0.850 | 0.150 | 2.040 |
| CAC5 | 1 | 3.050 | 2.000 | 0.150 | 0.915 |
| CAC7, CAC8, CAC9 | 6 | 4.000 | 2.000 | 0.150 | 7.200 |
| CALLES TRANSVERSALES FASE I Y FASE IV |  |  |  |  |  |
| - Calle Las Acacias |  |  |  |  |  |
| ACA1 | 1 | 2.000 | 5.520 | 0.150 | 1.656 |
| - Calle Los Algarrobos |  |  |  |  |  |
| ALG1 | 1 | 4.200 | 0.850 | 0.150 | 0.536 |
| ALG2 | 1 | 4.000 | 2.100 | 0.150 | 1.260 |
| ALG3 | 1 | 4.000 | 0.850 | 0.150 | 0.510 |
| ALG4 | 1 | 2.000 | 2.500 | 0.150 | 0.750 |
| ALG6 | 1 | 4.000 | 1.700 | 0.150 | 1.020 |
| ALG8 | 1 | 4.000 | 3.500 | 0.150 | 2.100 |
| ALG9 | 1 | 2.500 | 3.600 | 0.150 | 1.350 |
| ALG10 | 1 | 2.000 | 1.700 | 0.150 | 0.510 |
| - Calle Los Olivos |  |  |  |  |  |
| OLI1, OLI2, OLI3, OLI4 | 8 | 2.000 | 0.850 | 0.150 | 2.040 |
| OLI8, OLI10 | 1 | 2.000 | 9.200 | 0.150 | 2.760 |
| OLI9 | 1 | 2.000 | 7.350 | 0.150 | 2.205 |
| - Calle Las Palmeras |  |  |  |  |  |
| PAL1, PAL2, PAL4 | 3 | 2.000 | 10.700 | 0.150 | 9.630 |
| Total |  |  |  |  | 53.49 |

**02.05** m² Demolición de pavimento exterior de baldosas y/o losetas de hormigón o adoquines.
311.695 m² × 5.67 (5.84 con costes indirectos) = 1820.30
Demolición de pavimento exterior de baldosas y/o losetas de hormigón o adoquines, incluso solera de hormigón, con martillo neumático y carga manual de escombros sobre camión o contenedor y transporte a gestor de residuos autorizado. Incluido corte de pavimento con disco de diamante y rebaje de arqueta hasta cota de rasante definitiva.

| Código | Ud | Descripción | Rendimiento | Precio | Importe |
|---|---|---|---|---|---|
| M01A0040 | h | Peón especializado (mano de obra; 27/01/2012) | 0.05 | 13.76 | 0.69 |
| M01A0030 | h | Peón | 0.19 | 13.64 | 2.59 |
| QAA0020 | h | Retroexcavadora 72 kW | 0.032 | 33.17 | 1.06 |
| QAG0010 | h | Martillo hidráulico 600 kg | 0.032 | 1.57 | 0.05 |
| QAB0030 | h | Camión basculante 15 t | 0.01 | 34 | 0.34 |
| maq0030 | h | Cortadora de hormigón de doble disco | 0.051 | 12 | 0.61 |
| %ma | % | Medios auxiliares.......(s/total) | 2 % | 5.34 | 0.11 |
| %ci | % | Coste indirecto.......(s/total) | 4 % | 5.45 | 0.22 |
|  |  | Total |  |  | 5.67 |

| Medición | Uds. | Largo | Ancho | Parcial |
|---|---|---|---|---|
| CALLES LONGITUDINALES |  |  |  |  |
| FASE I |  |  |  |  |
| - Calle Las Casuarinas |  |  |  |  |
| CAS1, CAS6, CAS7 | 6 | 1.800 | 0.800 | 8.640 |
| CAS2 | 2 | 4.000 | 1.960 | 15.680 |
| CAS3, CAS4 | 2 | 1.800 | 0.800 | 2.880 |
| CAS5, CAS8 | 2 | 4.000 | 2.300 | 18.400 |
| CAS9 | 1 | 4.000 | 2.750 | 11.000 |
| - Calle Las Mimosas |  |  |  |  |
| MI1, MI3, MI4, MI6, MI7, MI9 | 12 | 1.800 | 0.800 | 17.280 |
| MI2, MI5, MI8 | 6 | 4.000 | 1.560 | 37.440 |
| - Calle Las Adelfas |  |  |  |  |
| ADE1 | 2 | 4.000 | 1.960 | 15.680 |
| ADE2 | 2 | 4.000 | 1.200 | 9.600 |
| ADE3, ADE4, ADE6, ADE7, ADE9 | 9 | 1.800 | 0.800 | 12.960 |
| ADE5, ADE8 | 2 | 4.000 | 2.300 | 18.400 |
| - Calle Canal Izquierda |  |  |  |  |
| CANI1, CANI4, CANI7 | 6 | 4.000 | 1.900 | 45.600 |
| CANI2, CANI3 | 4 | 3.300 | 0.800 | 10.560 |
| CANI5 | 1 | 4.500 | 0.800 | 3.600 |
| CANI6, CANI8 | 2 | 4.300 | 0.800 | 6.880 |
| FASE IV |  |  |  |  |
| - Calle Canal Derecha |  |  |  |  |
| CAND1 | 1 | 4.000 | 1.500 | 6.000 |
| CAND2 | 1 | 1.500 | 0.850 | 1.275 |
| - Calle Los Dragos |  |  |  |  |
| DRA1 | 1 | 2.000 | 0.850 | 1.700 |
| - Calle Los Algarrobos |  |  |  |  |
| ALG2 | 1 | 3.000 | 0.850 | 2.550 |
| ALG5 | 1 | 3.600 | 0.850 | 3.060 |
| ALG6 | 1 | 3.600 | 0.850 | 3.060 |
| ALG7 | 2 | 4.000 | 2.650 | 21.200 |
| ALG8 | 1 | 1.800 | 0.850 | 1.530 |
| ALG9 | 2 | 1.800 | 0.850 | 3.060 |
| ALG10 | 2 | 1.800 | 0.850 | 3.060 |
| - Calle Los Olivos |  |  |  |  |
| OLI5, OLI6, OLI7, OLI8, OLI9, OLI10 | 12 | 1.800 | 0.850 | 18.360 |
| - Calle Las Palmeras |  |  |  |  |
| PAL3, PAL4, PAL5, PAL6 | 8 | 1.800 | 0.850 | 12.240 |
| Total |  |  |  | 311.695 |

**02.06** m Demolición de bordillos de hormigón por medios mecánicos, con martillo neumático.
1241.5 m × 6.56 (6.76 con costes indirectos) = 8392.54
Demolición de bordillos de hormigón por medios mecánicos, con martillo neumático, y carga manual de escombros sobre camión o contenedor y transporte a gestor de residuos autorizado.

| Código | Ud | Descripción | Rendimiento | Precio | Importe |
|---|---|---|---|---|---|
| M01A0030 | h | Peón | 0.05 | 13.64 | 0.68 |
| QAA0020 | h | Retroexcavadora 72 kW | 0.139 | 33.17 | 4.61 |
| QAG0010 | h | Martillo hidráulico 600 kg | 0.139 | 1.57 | 0.22 |
| QAB0030 | h | Camión basculante 15 t | 0.02 | 34 | 0.68 |
| %ma | % | Medios auxiliares.......(s/total) | 2 % | 6.19 | 0.12 |
| %ci | % | Coste indirecto.......(s/total) | 4 % | 6.31 | 0.25 |
|  |  | Total |  |  | 6.56 |

| Medición | Uds. | Largo | Parcial |
|---|---|---|---|
| CALLES LONGITUDINALES |  |  |  |
| FASE I |  |  |  |
| - Calle Las Casuarinas |  |  |  |
| CAS1, CAS2, CAS3, CAS4, CAS5, CAS6, CAS7, CAS8, CAS9 | 24 | 4.000 | 96.000 |
| - Calle Las Mimosas |  |  |  |
| MI1, MI2, MI3, MI4, MI5, MI6, MI7, MI8, MI9 | 30 | 4.000 | 120.000 |
| - Calle Las Adelfas |  |  |  |
| ADE1, ADE2, ADE3, ADE4, ADE5, ADE6, ADE7, ADE8, ADE9 | 21 | 4.000 | 84.000 |
| - Calle Canal Izquierda |  |  |  |
| CANI1, CANI2, CANI3, CANI4, CANI5, CANI6, CANI7, CANI8 | 26 | 4.000 | 104.000 |
| FASE IV |  |  |  |
| - Calle Canal Derecha |  |  |  |
| CAND1, CAND2, CAND3, CAND4, CAND5, CAND6, CAND7, CAND8 | 17 | 4.000 | 68.000 |
| - Calle Los Dragos |  |  |  |
| DRA1, DRA2, DRA6 | 8 | 4.000 | 32.000 |
| - Calle Los Cactus |  |  |  |
| CAC1, CAC2, CAC3, CAC4, CAC5, CAC6, CAC7, CAC8, CAC9 | 18 | 4.000 | 72.000 |
| CALLES TRANSVERSALES FASE I Y FASE IV |  |  |  |
| - Calle Las Acacias |  |  |  |
| ACA1 | 3 | 4.000 | 12.000 |
| - Calle Los Algarrobos |  |  |  |
| ALG1, ALG2, ALG3, ALG4, ALG5, ALG6, ALG7, ALG8, ALG9, ALG10 | 55 | 4.000 | 220.000 |
| - Calle Los Olivos |  |  |  |
| OLI1, OLI2, OLI3, OLI4, OLI5, OLI6, OLI6, OLI8, OLI9, OLI10 | 52 | 4.000 | 208.000 |
| OLI8, OLI10 | 4 | 9.200 | 36.800 |
| OLI9 | 2 | 7.350 | 14.700 |
| - Calle Las Palmeras |  |  |  |
| PAL1, PAL2, PAL4 | 12 | 4.000 | 48.000 |
| PAL1, PAL2, PAL4 | 6 | 9.000 | 54.000 |
| PAL3, PAL5, PAL6 | 18 | 4.000 | 72.000 |
| Total |  |  | 1241.5 |

**02.07** m² Demolición mecánica de firmes asfálticos.
43.2 m² × 5.33 (5.49 con costes indirectos) = 237.17
Demolición mecánica de firmes asfálticos previo corte con máquina de disco y carga de escombros sobre camión y trasporte a gestor autorizado.

| Código | Ud | Descripción | Rendimiento | Precio | Importe |
|---|---|---|---|---|---|
| M01A0010 | h | Oficial primera (mano de obra) | 0.09 | 14.49 | 1.30 |
| M01A0030 | h | Peón | 0.09 | 13.64 | 1.23 |
| QAA0020 | h | Retroexcavadora 72 kW | 0.037 | 33.17 | 1.23 |
| QAG0010 | h | Martillo hidráulico 600 kg | 0.037 | 1.57 | 0.06 |
| maq0030 | h | Cortadora de hormigón de doble disco | 0.07 | 12 | 0.84 |
| QAB0030 | h | Camión basculante 15 t | 0.012 | 34 | 0.41 |
| %ma | % | Medios auxiliares.......(s/total) | 2 % | 5.07 | 0.10 |
| %ci | % | Coste indirecto.......(s/total) | 3 % | 5.17 | 0.16 |
|  |  | Total |  |  | 5.33 |

| Medición | Uds. | Largo | Ancho | Parcial |
|---|---|---|---|---|
| CALLES LONGITUDINALES |  |  |  |  |
| FASE I |  |  |  |  |
| - Calle Las Casuarinas |  |  |  |  |
| CAS1, CAS5, CAS8 | 3 | 6.000 | 1.200 | 21.600 |
| - Calle Las Adelfas |  |  |  |  |
| ADE4 | 1 | 4.000 | 3.000 | 12.000 |
| ADE5, ADE8 | 2 | 4.000 | 1.200 | 9.600 |
| Total |  |  |  | 43.2 |

## CAP.03 PAVIMENTACIÓN
Importe: 161764.04

**03.01** m² Pavimento de loseta de hormigón o baldosa de terrazo exterior blanco/negro/gris
1423.78 m² × 29.9 (30.8 con costes indirectos) = 43852.42
Pavimento de loseta de hormigón o baldosa de terrazo exterior grano mediocolocadas con mortero 1:6 de cemento y arena, colocado con mortero de cemento cola tipo Webber o similar previa imprimación de losetas con Compactuna sobre solera de hormigón previamente ejecutada de fck=10 N/mm² y 7 cm de espesor medio, cortes, formación de juntas de dilatación, rejuntado y limpieza. Incluido rebajes de arquetas hasta nueva cota de rasante de aceras. Totalmente terminado.

| Código | Ud | Descripción | Rendimiento | Precio | Importe |
|---|---|---|---|---|---|
| M01A0010 | h | Oficial primera | 0.35 | 14.49 | 5.07 |
| M01A0030 | h | Peón | 0.35 | 13.64 | 4.77 |
| E33A0010 | m² | Pavimento de loseta de hormigón o baldosa de terrazo exterior 33x33 cm, con marcado CE (material) | 1.05 | 9.78 | 10.27 |
| A02A0040 | m³ | Mortero 1:6 de cemento | 0.02 | 97.31 | 1.95 |
| A01B0010 | m³ | Pasta de cemento | 0.001 | 146.12 | 0.15 |
| A03A0010 | m³ | Hormigón en masa de fck= 10 N/mm² | 0.07 | 85.42 | 5.98 |
| %ma | % | Medios auxiliares.......(s/total) | 2 % | 28.19 | 0.56 |
| %ci | % | Coste indirecto.......(s/total) | 4 % | 28.75 | 1.15 |
|  |  | Total |  |  | 29.9 |

| Medición | Uds. | Largo | Ancho | Parcial |
|---|---|---|---|---|
| CALLES LONGITUDINALES |  |  |  |  |
| FASE I |  |  |  |  |
| - Calle Las Casuarinas |  |  |  |  |
| CAS1 | 1 | 4.000 | 3.200 | 12.800 |
| CAS2 | 1 | 4.000 | 0.825 | 3.300 |
| CAS3, CAS4 | 2 | 4.000 | 2.250 | 18.000 |
| CAS5, CAS8 | 4 | 4.000 | 1.250 | 20.000 |
| CAS6, CAS7 | 4 | 4.000 | 2.250 | 36.000 |
| CAS9 | 1 | 4.000 | 3.150 | 12.600 |
| - Calle Las Mimosas |  |  |  |  |
| MI1, MI2, MI3, MI4, MI5, MI6, MI7, MI8, MI9 | 18 | 4.000 | 0.825 | 59.400 |
| - Calle Las Adelfas |  |  |  |  |
| ADE1, ADE3, ADE4, ADE6, ADE7, ADE9 | 12 | 4.000 | 2.250 | 108.000 |
| ADE2, ADE5, ADE8 | 6 | 4.000 | 0.825 | 19.800 |
| - Calle Canal Izquierda |  |  |  |  |
| CANI1, CANI4, CANI7 | 6 | 4.000 | 0.825 | 19.800 |
| CANI2, CANI3 | 2 | 4.000 | 5.500 | 44.000 |
| CANI5 | 1 | 4.000 | 6.150 | 24.600 |
| CANI6, CANI8 | 2 | 4.000 | 6.350 | 50.800 |
| FASE IV |  |  |  |  |
| - Calle Canal Derecha |  |  |  |  |
| CAND1 | 1 | 4.000 | 1.850 | 7.400 |
| CAND2, CAND3 | 2 | 4.000 | 5.250 | 42.000 |
| CAND4 | 1 | 4.000 | 6.450 | 25.800 |
| CAND5, CAND6, CAND7, CAND8 | 4 | 4.000 | 6.650 | 106.400 |
| - Calle Los Dragos |  |  |  |  |
| DRA1, DRA6 | 4 | 4.000 | 1.900 | 30.400 |
| DRA2 | 2 | 4.000 | 0.825 | 6.600 |
| - Calle Los Cactus |  |  |  |  |
| CAC1, CAC2, CAC3, CAC4, CAC5, CAC6, CAC7, CAC8, CAC9 | 18 | 4.000 | 0.825 | 59.400 |
| CALLES TRANSVERSALES FASE I Y FASE IV |  |  |  |  |
| - Calle Las Acacias |  |  |  |  |
| ACA1 | 1 | 4.000 | 5.500 | 22.000 |
| - Calle Los Algarrobos |  |  |  |  |
| ALG1 | 1 | 4.000 | 5.900 | 23.600 |
| ALG2 | 1 | 4.000 | 10.200 | 40.800 |
| ALG3 | 1 | 4.000 | 6.250 | 25.000 |
| ALG4 | 1 | 4.000 | 8.200 | 32.800 |
| ALG5 | 1 | 4.000 | 6.600 | 26.400 |
| ALG6 | 1 | 4.000 | 9.620 | 38.480 |
| ALG7 | 1 | 4.000 | 5.950 | 23.800 |
| ALG8 | 1 | 4.000 | 8.000 | 32.000 |
| ALG9 | 1 | 4.000 | 5.900 | 23.600 |
| ALG10 | 1 | 4.000 | 2.500 | 10.000 |
| - Calle Los Olivos |  |  |  |  |
| OLI1, OLI2, OLI3, OLI4 | 4 | 4.000 | 6.450 | 103.200 |
| OLI5 | 1 | 4.000 | 7.650 | 30.600 |
| OLI6, OLI8, OLI10 | 3 | 4.000 | 6.300 | 75.600 |
| OLI7 | 1 | 4.000 | 7.100 | 28.400 |
| OLI9 | 1 | 4.000 | 10.100 | 40.400 |
| - Calle Las Palmeras |  |  |  |  |
| PAL1, PAL2, PAL3, PAL4, PAL5 | 5 | 4.000 | 6.100 | 122.000 |
| PAL6 | 1 | 4.000 | 4.500 | 18.000 |
| Total |  |  |  | 1423.78 |

**03.02** m² Pavimento "táctil de botones" de baldosas de áridos pigmentados modelo Adapta o similar (26/06/2017)
373 m² × 46.83 (48.23 con costes indirectos) = 17989.79
Pavimento "táctil de botones" de baldosas de áridos pigmentados modelo Adapta de la casa Fenollar color a elegir por la DF, sin bisel, antideslizante, de textura en relieve para código de direccción rectilínea, de 40x40x7 cm. o similar, colocado con mortero de cemento cola tipo Webber o similar previa imprimación de losetas con Compactuna sobre solera de hormigón previamente ejecutada de fck=10 N/mm² y 7 cm de espesor medio, incluso, cortes, juntas, rejuntado en seco y limpieza así como recibido y rebaje de tapas de arquetas existentes en la nueva cota. Terminado

| Código | Ud | Descripción | Rendimiento | Precio | Importe |
|---|---|---|---|---|---|
| M01A0010 | h | Oficial primera | 0.54 | 14.49 | 7.82 |
| M01A0030 | h | Peón | 0.54 | 13.64 | 7.37 |
| E33TB0010 | m² | Pavimento "táctil de botones" o "táctil guía" Adapta (Fenollar) de 40x40x7 cm. o similar (material; 26/06/2017) | 1.05 | 19.89 | 20.88 |
| A02A0040 | m³ | Mortero 1:6 de cemento | 0.02 | 97.31 | 1.95 |
| A01B0010 | m³ | Pasta de cemento | 0.001 | 146.12 | 0.15 |
| A03A0010 | m³ | Hormigón en masa de fck= 10 N/mm² | 0.07 | 85.42 | 5.98 |
| %ma | % | Medios auxiliares.......(s/total) | 2 % | 44.15 | 0.88 |
| %ci | % | Coste indirecto.......(s/total) | 4 % | 45.03 | 1.80 |
|  |  | Total |  |  | 46.83 |

| Medición | Uds. | Largo | Ancho | Parcial |
|---|---|---|---|---|
| CALLES LONGITUDINALES |  |  |  |  |
| FASE I |  |  |  |  |
| - Calle Las Casuarinas |  |  |  |  |
| CAS1, CAS2, CAS3, CAS4, CAS5, CAS6, CAS7, CAS8, CAS9 | 16 | 2.500 | 0.600 | 24.000 |
| - Calle Las Mimosas |  |  |  |  |
| MI1, MI2, MI3, MI4, MI5, MI6, MI7, MI8, MI9 | 18 | 2.500 | 0.600 | 27.000 |
| - Calle Las Adelfas |  |  |  |  |
| ADE1, ADE2, ADE3, ADE4, ADE5, ADE6, ADE7, ADE8, ADE9 | 18 | 2.500 | 0.600 | 27.000 |
| - Calle Canal Izquierda |  |  |  |  |
| CANI1, CANI2, CANI3, CANI4, CANI5, CANI6, CANI7, CANI8 | 16 | 2.500 | 0.600 | 24.000 |
| FASE IV |  |  |  |  |
| - Calle Canal Derecha |  |  |  |  |
| CAND1, CAND2, CAND3, CAND4, CAND5, CAND6, CAND7, CAND8 | 16 | 2.500 | 0.600 | 24.000 |
| - Calle Los Dragos |  |  |  |  |
| DRA1, DRA2, DRA6 | 6 | 2.500 | 0.600 | 9.000 |
| - Calle Los Cactus |  |  |  |  |
| CAC1, CAC2, CAC3, CAC4, CAC5, CAC6, CAC7, CAC8, CAC9 | 18 | 2.500 | 0.600 | 27.000 |
| CALLES TRANSVERSALES FASE I Y FASE IV |  |  |  |  |
| - Calle Las Acacias |  |  |  |  |
| ACA1 | 2 | 2.500 | 0.600 | 3.000 |
| - Calle Los Algarrobos |  |  |  |  |
| ALG1, ALG2, ALG3, ALG4, ALG5, ALG6, ALG7, ALG8, ALG9, ALG10 | 10 | 4.000 | 2.000 | 80.000 |
| - Calle Los Olivos |  |  |  |  |
| OLI1, OLI2, OLI3, OLI4, OLI5, OLI6, OLI7, OLI8, OLI9, OLI10 | 10 | 4.000 | 2.000 | 80.000 |
| - Calle Las Palmeras |  |  |  |  |
| PAL1, PAL2, PAL3, PAL4, PAL5, PAL6 | 6 | 4.000 | 2.000 | 48.000 |
| Total |  |  |  | 373 |

**03.03** m² Pavimento "táctil guía" de baldosas de áridos pigmentados modelo Adapta o similar (26/06/2017)
507.84 m² × 46.83 (48.23 con costes indirectos) = 24493.12
Pavimento "táctil guía" de baldosas de áridos pigmentados modelo Adapta de la casa Fenollar color a elegir por la DF, sin bisel, antideslizante, de textura en relieve para código de direccción rectilínea, de 40x40x7 cm. o similar, colocado con mortero de cemento cola tipo Webber o similar previa imprimación de losetas con Compactuna sobre solera de hormigón previamente ejecutada de fck=10 N/mm² y 7 cm de espesor medio, incluso, cortes, juntas, rejuntado en seco y limpieza así como recibido y rebaje de tapas de arquetas existentes en la nueva cota

| Código | Ud | Descripción | Rendimiento | Precio | Importe |
|---|---|---|---|---|---|
| M01A0010 | h | Oficial primera | 0.54 | 14.49 | 7.82 |
| M01A0030 | h | Peón | 0.54 | 13.64 | 7.37 |
| E33TB0010 | m² | Pavimento "táctil de botones" o "táctil guía" Adapta (Fenollar) de 40x40x7 cm. o similar | 1.05 | 19.89 | 20.88 |
| A02A0040 | m³ | Mortero 1:6 de cemento | 0.02 | 97.31 | 1.95 |
| A01B0010 | m³ | Pasta de cemento | 0.001 | 146.12 | 0.15 |
| A03A0010 | m³ | Hormigón en masa de fck= 10 N/mm² | 0.07 | 85.42 | 5.98 |
| %ma | % | Medios auxiliares.......(s/total) | 2 % | 44.15 | 0.88 |
| %ci | % | Coste indirecto.......(s/total) | 4 % | 45.03 | 1.80 |
|  |  | Total |  |  | 46.83 |

| Medición | Uds. | Largo | Ancho | Parcial |
|---|---|---|---|---|
| CALLES LONGITUDINALES |  |  |  |  |
| FASE I |  |  |  |  |
| - Calle Las Casuarinas |  |  |  |  |
| CAS1 | 1 | 5.400 | 0.800 | 4.320 |
| CAS2, CAS3, CAS4, CAS7, CAS8 | 8 | 3.800 | 0.800 | 24.320 |
| CAS5, CAS8 | 2 | 5.700 | 0.800 | 9.120 |
| CAS9 | 1 | 9.600 | 0.800 | 7.680 |
| - Calle Las Mimosas |  |  |  |  |
| MI1, MI2, MI3, MI4, MI5, MI6, MI7, MI8, MI9 | 18 | 1.800 | 0.800 | 25.920 |
| - Calle Las Adelfas |  |  |  |  |
| ADE1, ADE2, ADE3, ADE4, ADE6, ADE7, ADE9 | 14 | 3.600 | 0.800 | 40.320 |
| ADE5, ADE8 | 2 | 5.400 | 0.800 | 8.640 |
| - Calle Canal Izquierda |  |  |  |  |
| CANI1, CANI4, CANI5, CANI6, CANI7, CANI8 | 12 | 5.300 | 0.800 | 50.880 |
| CANI2, CANI3 | 2 | 8.600 | 0.800 | 13.760 |
| FASE IV |  |  |  |  |
| - Calle Canal Derecha |  |  |  |  |
| CAND1 | 1 | 8.500 | 0.800 | 6.800 |
| CAND2, CAND3 | 2 | 9.100 | 0.800 | 14.560 |
| CAND4 | 1 | 10.600 | 0.800 | 8.480 |
| CAND5, CAND6, CAND7, CAND8 | 4 | 10.800 | 0.800 | 34.560 |
| - Calle Los Dragos |  |  |  |  |
| DRA1, DRA2, DRA6 | 6 | 3.300 | 0.800 | 15.840 |
| - Calle Los Cactus |  |  |  |  |
| CAC1, CAC2, CAC3, CAC4, CAC5, CAC6, CAC7, CAC8, CAC9 | 18 | 2.000 | 0.800 | 28.800 |
| CALLES TRANSVERSALES FASE I Y FASE IV |  |  |  |  |
| - Calle Las Acacias |  |  |  |  |
| ACA1 | 1 | 6.800 | 0.800 | 5.440 |
| - Calle Los Algarrobos |  |  |  |  |
| ALG1 | 1 | 9.350 | 0.800 | 7.480 |
| ALG2 | 1 | 19.750 | 0.800 | 15.800 |
| ALG3 | 1 | 8.850 | 0.800 | 7.080 |
| ALG4 | 1 | 11.800 | 0.800 | 9.440 |
| ALG5 | 1 | 8.800 | 0.800 | 7.040 |
| ALG6 | 1 | 17.050 | 0.800 | 13.640 |
| ALG7 | 1 | 8.200 | 0.800 | 6.560 |
| ALG8, ALG9 | 2 | 9.300 | 0.800 | 14.880 |
| ALG10 | 1 | 6.700 | 0.800 | 5.360 |
| - Calle Los Olivos |  |  |  |  |
| OLI1, OLI2, OLI3, OLI4 | 4 | 8.900 | 0.800 | 28.480 |
| OLI5 | 1 | 12.700 | 0.800 | 10.160 |
| OLI6, OLI8, OLI10 | 3 | 8.700 | 0.800 | 20.880 |
| OLI7 | 1 | 10.700 | 0.800 | 8.560 |
| OLI9 | 1 | 15.300 | 0.800 | 12.240 |
| - Calle Las Palmeras |  |  |  |  |
| PAL1, PAL2, PAL3, PAL4, PAL5, PAL6 | 6 | 8.500 | 0.800 | 40.800 |
| Total |  |  |  | 507.84 |

**03.04** ud Paso de peaton para persona de movilidad reducida de a=3,90 m de ancho
212 ud × 106.59 (109.79 con costes indirectos) = 23275.48
Paso de peaton para persona de movilidad reducida de a=3,90 m de ancho realizado con 2 m de bordillo de hormigón rebajado y 4 piezas de bordillo de transición de 0,45 m, colocado con mortero 1:5, rejuntado y base y recalce de hormigón. Incluido pasatubos de pvc corrugado bajo acera.

| Código | Ud | Descripción | Rendimiento | Precio | Importe |
|---|---|---|---|---|---|
| M01A0010 | h | Oficial primera | 1.5 | 14.49 | 21.74 |
| M01A0030 | h | Peón | 1.5 | 13.64 | 20.46 |
| E33LA0060 | ud | Bordillo acera hormig, rebajado, 100x20x17-15 cm (material) | 2 | 3.05 | 6.10 |
| E33LA0070 | ud | Bordillo acera hormig, transición 45x30-20x15 cm (material) | 4 | 4.2 | 16.80 |
| E22CAC0010 | m | Tubería PE (rojo) doble pared DN 63 mm, p/canal. eléctr., T.P.P. (material) | 9.2 | 1.279 | 11.77 |
| A03A0030 | m³ | Hormigón en masa de fck= 15 N/mm² | 0.2 | 94.41 | 18.88 |
| A02A0030 | m³ | Mortero 1:5 de cemento | 0.04 | 103.81 | 4.15 |
| A01B0010 | m³ | Pasta de cemento | 0.004 | 146.12 | 0.58 |
| %ma | % | Medios auxiliares.......(s/total) | 2 % | 100.48 | 2.01 |
| %ci | % | Coste indirecto.......(s/total) | 4 % | 102.49 | 4.10 |
|  |  | Total |  |  | 106.59 |

| Medición | Uds. | Parcial |
|---|---|---|
| CALLES LONGITUDINALES |  |  |
| FASE I |  |  |
| - Calle Las Casuarinas |  |  |
| CAS1, CAS2, CAS3, CAS4, CAS5, CAS6, CAS7, CAS8, CAS9 | 16 | 16.000 |
| - Calle Las Mimosas |  |  |
| MI1, MI2, MI3, MI4, MI5, MI6, MI7, MI8, MI9 | 18 | 18.000 |
| - Calle Las Adelfas |  |  |
| ADE1, ADE2, ADE3, ADE4, ADE5, ADE6, ADE7, ADE8, ADE9 | 18 | 18.000 |
| - Calle Canal Izquierda |  |  |
| CANI1, CANI2, CANI3, CANI4, CANI5, CANI6, CANI7, CANI8 | 14 | 14.000 |
| FASE IV |  |  |
| - Calle Canal Derecha |  |  |
| CAND1, CAND2, CAND3, CAND4, CAND5, CAND6, CAND7, CAND8 | 16 | 16.000 |
| - Calle Los Dragos |  |  |
| DRA1, DRA2, DRA6 | 6 | 6.000 |
| - Calle Los Cactus |  |  |
| CAC1, CAC2, CAC3, CAC4, CAC5, CAC6, CAC7, CAC8, CAC9 | 18 | 18.000 |
| CALLES TRANSVERSALES FASE I Y FASE IV |  |  |
| - Calle Las Acacias |  |  |
| ACA1 | 2 | 2.000 |
| - Calle Los Algarrobos |  |  |
| ALG1, ALG2, ALG3, ALG4, ALG5, ALG6, ALG7, ALG8, ALG9, ALG10 | 40 | 40.000 |
| - Calle Los Olivos |  |  |
| OLI1, OLI2, OLI3, OLI4, OLI5, OLI6, OLI7, OLI8, OLI9, OLI10 | 40 | 40.000 |
| - Calle Las Palmeras |  |  |
| PAL1, PAL2, PAL3, PAL4, PAL5, PAL6 | 24 | 24.000 |
| Total |  | 212 |

**03.05** m Bordillo acera hormigón 100x30x17-15 cm
944.8 m × 24.75 (25.49 con costes indirectos) = 24082.95
Bordillo para acera de hormigón, de 100x30x17-15 cm, colocado con mortero de cemento 1:5, incluso base y recalce de hormigón y rejuntado.

| Código | Ud | Descripción | Rendimiento | Precio | Importe |
|---|---|---|---|---|---|
| M01A0010 | h | Oficial primera | 0.32 | 14.49 | 4.64 |
| M01A0030 | h | Peón | 0.32 | 13.64 | 4.36 |
| E33LA0010 | ud | Bordillo acera de hormigón 100x30x17-15 cm, con marcado CE (material) | 1 | 8.42 | 8.42 |
| A03A0030 | m³ | Hormigón en masa de fck= 15 N/mm² | 0.05 | 94.41 | 4.72 |
| A02A0030 | m³ | Mortero 1:5 de cemento | 0.01 | 103.81 | 1.04 |
| A01B0010 | m³ | Pasta de cemento | 0.001 | 146.12 | 0.15 |
| %ma | % | Medios auxiliares.......(s/total) | 2 % | 23.33 | 0.47 |
| %ci | % | Coste indirecto.......(s/total) | 4 % | 23.80 | 0.95 |
|  |  | Total |  |  | 24.75 |

| Medición | Uds. | Largo | Parcial |
|---|---|---|---|
| CALLES LONGITUDINALES |  |  |  |
| FASE I |  |  |  |
| - Calle Las Casuarinas |  |  |  |
| CAS1, | 1 | 8.100 | 8.100 |
| CAS3, CAS4, CAS6, CAS7 | 12 | 3.000 | 36.000 |
| CAS5, CAS8 | 4 | 1.500 | 6.000 |
| CAS9 | 2 | 2.700 | 5.400 |
| - Calle Las Mimosas |  |  |  |
| MI1, MI2, MI3, MI4, MI5, MI6, MI7, MI8, MI9 | 24 | 1.200 | 28.800 |
| - Calle Las Adelfas |  |  |  |
| ADE1, ADE3, ADE4, ADE6, ADE7, ADE9 | 19 | 3.000 | 57.000 |
| ADE5, ADE8 | 4 | 1.200 | 4.800 |
| - Calle Canal Izquierda |  |  |  |
| CANI2, CANI3 | 4 | 7.200 | 28.800 |
| CANI5 | 2 | 8.000 | 16.000 |
| CANI6, CANI8 | 4 | 8.200 | 32.800 |
| FASE IV |  |  |  |
| - Calle Canal Derecha |  |  |  |
| CAND1 | 2 | 1.400 | 2.800 |
| CAND2, CAND3 | 4 | 6.900 | 27.600 |
| CAND4 | 2 | 8.400 | 16.800 |
| CAND5, CAND6, CAND7, CAND8 | 8 | 8.600 | 68.800 |
| - Calle Los Dragos |  |  |  |
| DRA1, DRA6 | 4 | 5.000 | 20.000 |
| - Calle Los Cactus |  |  |  |
| CAC1, CAC2, CAC3, CAC4, CAC5, CAC6, CAC7, CAC8, CAC9 | 18 | 2.400 | 43.200 |
| CALLES TRANSVERSALES FASE I Y FASE IV |  |  |  |
| - Calle Las Acacias |  |  |  |
| ACA1 | 2 | 8.200 | 16.400 |
| - Calle Los Algarrobos |  |  |  |
| ALG1 | 2 | 8.850 | 17.700 |
| ALG2 | 2 | 18.550 | 37.100 |
| ALG3 | 2 | 9.200 | 18.400 |
| ALG4 | 2 | 11.250 | 22.500 |
| ALG5 | 2 | 9.600 | 19.200 |
| ALG6 | 2 | 17.450 | 34.900 |
| ALG7 | 2 | 7.200 | 14.400 |
| ALG8 | 2 | 8.900 | 17.800 |
| ALG9 | 2 | 8.500 | 17.000 |
| ALG10 | 2 | 5.300 | 10.600 |
| - Calle Los Olivos |  |  |  |
| OLI1, OLI2, OLI3, OLI4 | 8 | 9.400 | 75.200 |
| OLI5 | 2 | 13.200 | 26.400 |
| OLI6, OLI8, OLI10 | 6 | 9.200 | 55.200 |
| OLI7 | 2 | 11.200 | 22.400 |
| OLI9 | 2 | 14.350 | 28.700 |
| - Calle Las Palmeras |  |  |  |
| PAL1, PAL2, PAL3, PAL4, PAL5, PAL6 | 12 | 9.000 | 108.000 |
| Total |  |  | 944.8 |

**03.06** m² Pavim continuo hormigón HM-25/B/20/I, 10cm armado fibras polipropil.
1384 m² × 18.03 (18.57 con costes indirectos) = 25700.88
Pavimento continuo realizado con hormigón de HM-25/B/20/I, de 10 cm de espesor, incluso vertido, extendido, formación de maestras, juntas de dilatación con perfil de PVC y fibras de polipropileno antifisuras Fiberflex de Würth o equivalente (0.6 kg/m³), acabado al fratás.

| Código | Ud | Descripción | Rendimiento | Precio | Importe |
|---|---|---|---|---|---|
| M01A0010 | h | Oficial primera | 0.2 | 14.49 | 2.90 |
| M01A0030 | h | Peón | 0.2 | 13.64 | 2.73 |
| QBF0010 | h | Fratasadora (maquinaria) | 0.05 | 3.32 | 0.17 |
| E01HCB0010 | m³ | Horm prep HM-25/B/20/I (material; 28/03/2009) | 0.1 | 93.45 | 9.35 |
| E18JB0010 | m | Perfil PVC (material) | 0.5 | 2.5 | 1.25 |
| E13CA0010 | ud | Fibra PP (600 g) p/mortero y hormigón, Fiberflex, Würth (material; 12/01/2012) | 0.1 | 7.6 | 0.76 |
| %ma | % | Medios auxiliares.......(s/total) | 2 % | 17.16 | 0.34 |
| %ci | % | Coste indirecto.......(s/total) | 3 % | 17.50 | 0.53 |
|  |  | Total |  |  | 18.03 |

| Medición | Uds. | Largo | Ancho | Parcial |
|---|---|---|---|---|
| FASE II |  |  |  |  |
| - Calles Arce, Brezo, Ciprés, Duraznero, Encina, Fresno y Granadero (Pasillos de seguridad) | 1 | 685.000 | 2.000 | 1370.000 |
| - Calle 6B izquierda | 1 | 7.000 | 2.000 | 14.000 |
| Total |  |  |  | 1384 |

**03.07** m Pasarela tipo pasarela de playa de entre 180 cm y 200 cm de ancho, fabricada de plástico 100% reciclado y adaptable al camino existente.
11 m × 209.13 (215.4 con costes indirectos) = 2369.40
Pasarela tipo pasarela de playa de entre 180 cm y 200 cm de ancho, fabricada de plástico 100% reciclado y adaptable al camino existente. Superficie antideslizante rugosa, con estructura inferior reforzada mediante nervios transversales y longitudinales integrados en una sola pieza de fácil conexión con el siguiente, resistente a grandes pesos, al agua de mar y a los rayos UV. Incluye tornilleria y elementos de unión de acero inoxidable. Totalmente terminada.

| Código | Ud | Descripción | Rendimiento | Precio | Importe |
|---|---|---|---|---|---|
| M01A0010 | h | Oficial primera | 0.25 | 14.49 | 3.62 |
| M01A0030 | h | Peón | 0.25 | 13.64 | 3.41 |
| mt52dlv040a | m | Pasarela de entre 180 cm y 200 cm de ancho, fabricada de plástico 100% reciclado con superficie antideslizante rugosa, con estructura inferior reforzada mediante nervios transversales y longitudinales integrados en una sola pieza de fácil conexión con el siguiente. Incluido tornilleria y elementos de unión de acero inoxidable. (material) | 1.05 | 181.07 | 190.12 |
| %ma | % | Medios auxiliares.......(s/total) | 2 % | 197.15 | 3.94 |
| %ci | % | Coste indirecto.......(s/total) | 4 % | 201.09 | 8.04 |
|  |  | Total |  |  | 209.13 |

| Medición | Uds. | Largo | Parcial |
|---|---|---|---|
| Pasarela Calle 6-B Izquierda (zona de cesped) | 1 | 11.000 | 11.000 |
| Total |  |  | 11 |

## CAP.04 SEÑALIZACIÓN
Importe: 13631.63

**04.01** m² BORRADO MARCA VIAL LARGA DURACIÓN (30/09/2004)
298.96 m² × 9.05 (9.32 con costes indirectos) = 2786.31
Borrado de marca vial reflexiva de larga duración, mediante granallado o fresadora, realmente borrada en marcas longitudinales, flechas, rótulos, pasos de cebra y lineas de detención, incluso limpieza del firme y premarcado, completamente terminada, se abonarán por metros realmente aplicados, inlcuido limpieza del pavimento, barrido y retirada de escombros a gestor autorizado.

| Código | Ud | Descripción | Rendimiento | Precio | Importe |
|---|---|---|---|---|---|
| EQUIPBORRA | d. | Equipo de borrado de marcas vilaes (05/09/2006) | 0.006 | 945.04 | 5.67 |
| equipborrad | d | maquinaria de borrado de marcas viales. (maquinaria; 29/09/2009) | 0.006 | 476 | 2.86 |
| %ma | % | Medios auxiliares.......(s/total) | 2 % | 8.53 | 0.17 |
| %ci | % | Coste indirecto.......(s/total) | 4 % | 8.70 | 0.35 |
|  |  | Total |  |  | 9.05 |

| Medición | Uds. | Largo | Ancho | Parcial |
|---|---|---|---|---|
| CALLES LONGITUDINALES |  |  |  |  |
| FASE I |  |  |  |  |
| - Calle Las Mimosas |  |  |  |  |
| MI3 | 12 | 4.000 | 0.500 | 24.000 |
|  | 2 | 5.800 | 0.400 | 4.640 |
| MI4 | 12 | 4.000 | 0.500 | 24.000 |
|  | 2 | 6.000 | 0.400 | 4.800 |
| MI6 | 12 | 2.000 | 0.500 | 12.000 |
|  | 2 | 5.600 | 0.400 | 4.480 |
| - Calle Las Adelfas |  |  |  |  |
| ADE4 | 7 | 4.000 | 0.500 | 14.000 |
|  | 1 | 6.800 | 0.400 | 2.720 |
| - Calle Canal Izquierda |  |  |  |  |
| CANI5 | 9 | 4.000 | 0.500 | 18.000 |
|  | 1 | 6.800 | 0.400 | 2.720 |
| CANI2 | 12 | 4.000 | 0.500 | 24.000 |
|  | 1 | 6.800 | 0.400 | 2.720 |
| FASE IV |  |  |  |  |
| - Calle Canal Derecha |  |  |  |  |
| CAND2 | 11 | 4.000 | 0.500 | 22.000 |
|  | 1 | 9.800 | 0.400 | 3.920 |
| CAND3 | 11 | 4.000 | 0.500 | 22.000 |
|  | 1 | 9.800 | 0.400 | 3.920 |
| CALLES TRANSVERSALES FASE I Y FASE IV |  |  |  |  |
| - Calle Los Algarrobos |  |  |  |  |
| ALG2 | 7 | 4.000 | 0.500 | 14.000 |
|  | 1 | 6.700 | 0.400 | 2.680 |
| ALG3 | 14 | 4.000 | 0.500 | 28.000 |
|  | 2 | 6.800 | 0.400 | 5.440 |
| ALG6 | 7 | 4.000 | 0.500 | 14.000 |
|  | 1 | 6.200 | 0.400 | 2.480 |
| - Calle Los Olivos |  |  |  |  |
| OLI5 | 7 | 4.000 | 0.500 | 14.000 |
|  | 1 | 6.200 | 0.400 | 2.480 |
| OLI7 | 7 | 2.000 | 0.500 | 7.000 |
|  | 1 | 6.200 | 0.400 | 2.480 |
| OLI9 | 7 | 4.000 | 0.500 | 14.000 |
|  | 1 | 6.200 | 0.400 | 2.480 |
| Total |  |  |  | 298.96 |

**04.02** m² SUPERF. MARCA VIAL LARGA DURACIÓN (17/06/2002)
335.08 m² × 22.67 (23.35 con costes indirectos) = 7824.12
M2. Marca vial reflexiva, con producto de larga duración (doble componente), microesferas de vidrio y gránulos antideslizantes, aplicadas por arrastre o extrusión, realmente pintada en flechas, rótulos, pasos de cebra y lineas de detención, incluso limpieza del firme y premarcado, rastrillado de superficie para drenaje de la marca, completamente terminada, se abonarán por metros realmente aplicados.

| Código | Ud | Descripción | Rendimiento | Precio | Importe |
|---|---|---|---|---|---|
| esferasvidrio | Kg. | Esferitas de vidrio (material; 23/05/2007) | 0.6 | 1.91 | 1.15 |
| mat0003 | Kg. | Producto de larga duración (doble componente) (material; 23/05/2007) | 3.15 | 1.25 | 3.94 |
| antiderrapant | Kg. | Granulos antiderrapantes (material; 15/12/2009) | 0.3 | 1.91 | 0.57 |
| equipo029 | d. | Equipo de producto de larga duración (17/06/2002) | 0.009 | 1745.6 | 15.71 |
| %ma | % | Medios auxiliares.......(s/total) | 2 % | 21.37 | 0.43 |
| %ci | % | Coste indirecto.......(s/total) | 4 % | 21.80 | 0.87 |
|  |  | Total |  |  | 22.67 |

| Medición | Uds. | Largo | Ancho | Parcial |
|---|---|---|---|---|
| CALLES LONGITUDINALES |  |  |  |  |
| FASE I |  |  |  |  |
| - Calle Las Mimosas |  |  |  |  |
| MI3 | 12 | 4.000 | 0.500 | 24.000 |
|  | 2 | 5.800 | 0.400 | 4.640 |
| MI4 | 12 | 4.000 | 0.500 | 24.000 |
|  | 2 | 6.000 | 0.400 | 4.800 |
| MI6 | 12 | 2.000 | 0.500 | 12.000 |
|  | 2 | 5.600 | 0.400 | 4.480 |
| - Calle Las Adelfas |  |  |  |  |
| ADE4 | 7 | 4.000 | 0.500 | 14.000 |
|  | 1 | 6.800 | 0.400 | 2.720 |
| - Calle Canal Izquierda |  |  |  |  |
| CANI5 | 9 | 4.000 | 0.500 | 18.000 |
|  | 1 | 6.800 | 0.400 | 2.720 |
| CANI2 | 12 | 4.000 | 0.500 | 24.000 |
|  | 1 | 6.800 | 0.400 | 2.720 |
| FASE IV |  |  |  |  |
| - Calle Canal Derecha |  |  |  |  |
| CAND2 | 11 | 4.000 | 0.500 | 22.000 |
|  | 1 | 9.800 | 0.400 | 3.920 |
| CAND3 | 11 | 4.000 | 0.500 | 22.000 |
|  | 1 | 9.800 | 0.400 | 3.920 |
| CALLES TRANSVERSALES FASE I Y FASE IV |  |  |  |  |
| - Calle Los Algarrobos |  |  |  |  |
| ALG2 | 7 | 4.000 | 0.500 | 14.000 |
|  | 1 | 6.700 | 0.400 | 2.680 |
| ALG3 | 14 | 4.000 | 0.500 | 28.000 |
|  | 2 | 6.800 | 0.400 | 5.440 |
| ALG4 | 0.5 | 16.500 | 4.000 | 33.000 |
|  | 2 | 7.000 | 0.400 | 5.600 |
| ALG6 | 7 | 4.000 | 0.500 | 14.000 |
|  | 1 | 6.200 | 0.400 | 2.480 |
| - Calle Los Olivos |  |  |  |  |
| OLI5 | 7 | 4.000 | 0.500 | 14.000 |
|  | 1 | 6.200 | 0.400 | 2.480 |
| OLI7 | 7 | 2.000 | 0.500 | 7.000 |
|  | 1 | 6.200 | 0.400 | 2.480 |
| OLI9 | 7 | 4.000 | 0.500 | 14.000 |
| Total |  |  |  | 335.08 |

**04.03** Ud. SEÑAL REFLEX. CUADRADA 60 NIVEL II (05/06/2002)
8 Ud. × 132.37 (136.34 con costes indirectos) = 1090.72
Ud. Señal reflectante cuadrada de 60 cm. nivel II, incluso poste galvanizado de 80x40x2 mm., tornillería, cimentación y anclaje, totalmente colocada.

| Código | Ud | Descripción | Rendimiento | Precio | Importe |
|---|---|---|---|---|---|
| postgal80402 | Ml. | Poste galvanizado 80x40x2 (material; 05/06/2002) | 3.2 | 8 | 25.60 |
| cuad60II | Ud. | Señal reflexiva cuadrada 60 cm. nivel II (material; 14/05/2007) | 1 | 88.9 | 88.90 |
| equipo012 | d. | Equipo de colocación de señales (05/06/2002) | 0.002 | 827.68 | 1.66 |
| matrn0010 | M3. | Hormigón HM-20 (17/06/2002) | 0.1 | 86.2 | 8.62 |
| %ma | % | Medios auxiliares.......(s/total) | 2 % | 124.78 | 2.50 |
| %ci | % | Coste indirecto.......(s/total) | 4 % | 127.28 | 5.09 |
|  |  | Total |  |  | 132.37 |

| Medición | Uds. | Parcial |
|---|---|---|
| CALLES TRANSVERSALES FASE I Y FASE IV |  |  |
| ALG4 (señal de indicación paso de peatones S-13) | 2 | 2.000 |
|  | 6 | 6.000 |
| Total |  | 8 |

**04.04** Ud. SEÑAL REFLEX. CIRCULAR 60 NIVEL II (05/06/2002)
8 Ud. × 101.15 (104.18 con costes indirectos) = 833.44
Ud. Suministro y colocación de Señal reflectante circular de 60 cm. nivel II, incluso tornillería y anclaje, totalmente colocada.

| Código | Ud | Descripción | Rendimiento | Precio | Importe |
|---|---|---|---|---|---|
| cir60II | Ud. | Señal reflexiva circular 60 cm. nivel II (material; 14/05/2007) | 1 | 85.07 | 85.07 |
| equipo012 | d. | Equipo de colocación de señales | 0.002 | 827.68 | 1.66 |
| matrn0010 | M3. | Hormigón HM-20 | 0.1 | 86.2 | 8.62 |
| %ma | % | Medios auxiliares.......(s/total) | 2 % | 95.35 | 1.91 |
| %ci | % | Coste indirecto.......(s/total) | 4 % | 97.26 | 3.89 |
|  |  | Total |  |  | 101.15 |

| Medición | Uds. | Parcial |
|---|---|---|
| CALLES TRANSVERSALES FASE I Y FASE IV |  |  |
| ALG4 (señal de restriccion velocidad máxima 40 Km/h R-301) | 2 | 2.000 |
|  | 6 | 6.000 |
| Total |  | 8 |

**04.05** Ud. SEÑAL REFLEX. TRIANGULAR 90 NIVEL II (05/06/2002)
8 Ud. × 133.14 (137.13 con costes indirectos) = 1097.04
Ud. Señal reflectante triangular de 90 cm. nivel II, incluso poste galvanizado de 80x40x2 mm., tornillería, cimentación y anclaje, totalmente colocada.

| Código | Ud | Descripción | Rendimiento | Precio | Importe |
|---|---|---|---|---|---|
| postgal80402 | Ml. | Poste galvanizado 80x40x2 | 3.2 | 8 | 25.60 |
| tri90II | Ud. | Señal reflexiva triangular 90 cm. nivel I (material; 14/05/2007) | 1 | 87.15 | 87.15 |
| matrn0010 | M3. | Hormigón HM-20 | 0.1 | 86.2 | 8.62 |
| equipo012 | d. | Equipo de colocación de señales | 0.005 | 827.68 | 4.14 |
| %ma | % | Medios auxiliares.......(s/total) | 2 % | 125.51 | 2.51 |
| %ci | % | Coste indirecto.......(s/total) | 4 % | 128.02 | 5.12 |
|  |  | Total |  |  | 133.14 |

| Medición | Uds. | Parcial |
|---|---|---|
| CALLES TRANSVERSALES FASE I Y FASE IV |  |  |
| ALG4 (señal de advertencia de peligro P-20) | 2 | 2.000 |
|  | 6 | 6.000 |
| Total |  | 8 |

## CAP.05 SEGURIDAD Y SALUD
Importe: 2327.22

**05.01** ud Mascarilla desechable FFP2, Würth o equivalente (23/11/2011)
55 ud × 0.63 (0.65 con costes indirectos) = 35.75
Mascarilla desechable FFP2, Würth o equivalente, contra partículas sólidas y líquidas nocivas, con marcado CE.

| Código | Ud | Descripción | Rendimiento | Precio | Importe |
|---|---|---|---|---|---|
| E38AA0300 | ud | Mascarilla desechable FFP2, con marcado CE, Würth o similar (material; 15/11/2011) | 1 | 0.63 | 0.63 |
|  |  | Total |  |  | 0.63 |

**05.02** ud Tapones antirruidos , Würth (23/11/2011)
6 ud × 0.77 (0.79 con costes indirectos) = 4.74
Tapones antirruidos, Würth o equivalente, valor medio de protección 36dB, con marcado CE.

| Código | Ud | Descripción | Rendimiento | Precio | Importe |
|---|---|---|---|---|---|
| E38AA0340 | ud | Tapones antirruidos, Würth (material; 16/11/2011) | 1 | 0.77 | 0.77 |
|  |  | Total |  |  | 0.77 |

**05.03** ud Casco seguridad SH 6, Würth (23/11/2011)
6 ud × 17.97 (18.51 con costes indirectos) = 111.06
Casco seguridad SH 6, Würth o equivalente, con marcado CE.

| Código | Ud | Descripción | Rendimiento | Precio | Importe |
|---|---|---|---|---|---|
| E38AA0370 | ud | Casco seguridad SH 6, Würth (material; 22/11/2011) | 1 | 17.97 | 17.97 |
|  |  | Total |  |  | 17.97 |

**05.04** ud Guantes amarillo, Würth (23/11/2011)
6 ud × 6.78 (6.98 con costes indirectos) = 41.88
Guantes protección amarillo, Würth o equivalente, con marcado CE.

| Código | Ud | Descripción | Rendimiento | Precio | Importe |
|---|---|---|---|---|---|
| E38AB0200 | ud | Guantes protección nitrilo amarillo, Würth, con marcado CE. (material; 16/11/2011) | 1 | 6.78 | 6.78 |
|  |  | Total |  |  | 6.78 |

**05.05** ud Botas marrón S3, Würth (23/11/2011)
6 ud × 84.83 (87.37 con costes indirectos) = 524.22
Botas marrón S3 (par), Würth o equivalente, con puntera y plantilla metálica, con marcado CE.

| Código | Ud | Descripción | Rendimiento | Precio | Importe |
|---|---|---|---|---|---|
| E38AC0110 | ud | Botas S3 marrón, Würth (material; 16/11/2011) | 1 | 84.83 | 84.83 |
|  |  | Total |  |  | 84.83 |

**05.06** ud Valla metálica modular, tipo Ayuntamiento, de 2,50x1,10 m
12 ud × 5.83 (6 con costes indirectos) = 72.00
Valla metálica modular, tipo Ayuntamiento, de 2,50 de largo y 1,10 m de altura, (amortización = 10 %), incluso colocación y posterior retirada.

| Código | Ud | Descripción | Rendimiento | Precio | Importe |
|---|---|---|---|---|---|
| M01A0030 | h | Peón | 0.1 | 13.64 | 1.36 |
| E38BB0010 | ud | Valla metálica amarilla de 2,50x1 m (material) | 0.1 | 44.7 | 4.47 |
|  |  | Total |  |  | 5.83 |

**05.07** m Valla cerram obras malla electros de acero galv h=2 m
5 m × 19.18 (19.76 con costes indirectos) = 98.80
Valla para cerramiento de obras y cerramientos provisionales, de h=2 m, realizado con paneles de malla electrosoldada de acero galvanizado de 3,5x2 m y postes de tubo de ø=40 mm unidos a la malla mediante soldadura, y bases de hormigón armado, i/accesorios de fijación, totalmente montada.

| Código | Ud | Descripción | Rendimiento | Precio | Importe |
|---|---|---|---|---|---|
| M01A0010 | h | Oficial primera | 0.15 | 14.49 | 2.17 |
| M01A0030 | h | Peón | 0.15 | 13.64 | 2.05 |
| E38BB0040 | ud | Valla cerram obras malla electros de acero galv de 3,5x2 m i/postes (material) | 0.29 | 41.71 | 12.10 |
| E38BB0050 | ud | Base p/cerramiento de obras de hormigón armado (material; 25/04/2014) | 0.29 | 9.86 | 2.86 |
|  |  | Total |  |  | 19.18 |

**05.08** ud Señal de cartel obras, PVC, sin soporte metálico
4 ud × 6.93 (7.14 con costes indirectos) = 28.56
Señal de cartel de obras, de PVC, sin soporte metálico, (amortización = 100 %), incluso colocación y desmontaje.

| Código | Ud | Descripción | Rendimiento | Precio | Importe |
|---|---|---|---|---|---|
| M01A0030 | h | Peón | 0.2 | 13.64 | 2.73 |
| E38CA0030 | ud | Señal cartel obras, PVC, 45x30 cm (material) | 1 | 4.2 | 4.20 |
|  |  | Total |  |  | 6.93 |

**05.09** ud Cartel indicativo de riesgo de PVC, sin soporte metálico
4 ud × 3.08 (3.17 con costes indirectos) = 12.68
Cartel indicativo de riesgo, de PVC, sin soporte metálico, (amortización = 100 %), incluso colocación y desmontado.

| Código | Ud | Descripción | Rendimiento | Precio | Importe |
|---|---|---|---|---|---|
| M01A0030 | h | Peón | 0.05 | 13.64 | 0.68 |
| E38CA0020 | ud | Señal obligatoriedad, prohibición y peligro (material) | 1 | 2.4 | 2.40 |
|  |  | Total |  |  | 3.08 |

**05.10** m Cinta de balizamiento bicolor
100 m × 0.77 (0.79 con costes indirectos) = 79.00
Cinta de balizamiento, bicolor (rojo y blanco), (amortización = 100 %), incluso colocación y desmontaje.

| Código | Ud | Descripción | Rendimiento | Precio | Importe |
|---|---|---|---|---|---|
| M01A0030 | h | Peón | 0.05 | 13.64 | 0.68 |
| E38CB0020 | m | Cinta bicolor rojo-blanco, balizamiento (material) | 1 | 0.09 | 0.09 |
|  |  | Total |  |  | 0.77 |

**05.11** ud Cono de señalización reflectante
12 ud × 11.06 (11.39 con costes indirectos) = 136.68
Cono de señalización reflectante de 60 cm de altura, incluso colocación y posterior retirada.

| Código | Ud | Descripción | Rendimiento | Precio | Importe |
|---|---|---|---|---|---|
| M01A0030 | h | Peón | 0.05 | 13.64 | 0.68 |
| E38CB0060 | ud | Cono de señalización reflectante 50 cm (material) | 1 | 10.38 | 10.38 |
|  |  | Total |  |  | 11.06 |

**05.12** ud Chaleco reflectante
6 ud × 5.99 (6.17 con costes indirectos) = 37.02
Chaleco reflectante CE s/normativa vigente.

| Código | Ud | Descripción | Rendimiento | Precio | Importe |
|---|---|---|---|---|---|
| E38CC0020 | ud | Chaleco reflectante (material) | 1 | 5.99 | 5.99 |
|  |  | Total |  |  | 5.99 |

**05.13** mes Alquiler mensual de caseta de obra, de 6,20x3,00, prefabricada.
2 mes × 154.5 (159.14 con costes indirectos) = 318.28

| Código | Ud | Descripción | Rendimiento | Precio | Importe |
|---|---|---|---|---|---|
| E38DA0020 | ud | Alquiler Caseta tipo vest., almacén o comedor, 6x2,4x2,4 m incluido baño con inodoro y lavabo portatil y limpieza (material) | 1 | 154.5 | 154.50 |
|  |  | Total |  |  | 154.5 |

**05.14** mes Alquiler mensual de aseo portatil de polietileno, de 1,20x1,20x2,35 m, color gris, sin conexiones.
2 mes × 154.5 (159.14 con costes indirectos) = 318.28

| Código | Ud | Descripción | Rendimiento | Precio | Importe |
|---|---|---|---|---|---|
| E38DB0010 | ud | Inodoro p/adaptar a caseta obra (material) | 1 | 154.5 | 154.50 |
|  |  | Total |  |  | 154.5 |

**05.15** ud Transporte a obra, descarga y recogida caseta provisional y aseo portatil a obra.
1 ud × 220.21 (226.82 con costes indirectos) = 226.82
Transporte a obra, descarga y posterior recogida de caseta provisional y aseo portatil de obra.

| Código | Ud | Descripción | Rendimiento | Precio | Importe |
|---|---|---|---|---|---|
| E38DA0030 | ud | Transp., descarga y post. recogida caseta obra (material) | 1 | 192.93 | 192.93 |
| M01A0030 | h | Peón | 2 | 13.64 | 27.28 |
|  |  | Total |  |  | 220.21 |

**05.16** ud Botiquín metálico tipo maletín, con contenido sanitario
1 ud × 51.04 (52.57 con costes indirectos) = 52.57
Botiquín metálico tipo maletín, preparado para colgar en pared, con contenido sanitario completo según ordenanzas.

| Código | Ud | Descripción | Rendimiento | Precio | Importe |
|---|---|---|---|---|---|
| E38E0010 | ud | Botiquín metál. tipo maletín c/contenido (material) | 1 | 51.04 | 51.04 |
|  |  | Total |  |  | 51.04 |

**05.17** h Hora de cuadrilla p/conservación y mantenimiento protecciones
8 h × 27.78 (28.61 con costes indirectos) = 228.88
Hora de cuadrilla de seguridad formada por un oficial de 1ª y un peón, para conservación y mantenimiento de protecciones.

| Código | Ud | Descripción | Rendimiento | Precio | Importe |
|---|---|---|---|---|---|
| M01A0020 | h | Oficial segunda (mano de obra) | 1 | 14.14 | 14.14 |
| M01A0030 | h | Peón | 1 | 13.64 | 13.64 |
|  |  | Total |  |  | 27.78 |

## CAP.06 GESTIÓN DE RESIDUOS
Importe: 11052.68

**06.01** t Coste vertido de tierras y piedras a instalación de valorización (29/10/2013)
1248.21 t × 5 (5.15 con costes indirectos) = 6428.28
Entrega de tierras y piedras sin sustancias peligrosas (tasa vertido), con código 170504 según la Lista Europea de Residuos (LER) publicada por Orden MAM/304/2002, a gestor de residuos autorizado por la Consejería de Medio Ambiente, para operaciones de valorización o eliminación, según RD 105/2008 y la Ley 22/2011.

| Código | Ud | Descripción | Rendimiento | Precio | Importe |
|---|---|---|---|---|---|
| E41CA0050 | t | Tasa gestor autorizado tierras y piedras sin contaminar, LER 170504 (material) | 1 | 5 | 5.00 |
|  |  | Total |  |  | 5 |

| Medición | Uds. | Largo | Parcial |
|---|---|---|---|
|  | 1.8 | 205.500 | 369.900 |
|  | 1.8 | 3.330 | 5.994 |
|  | 1.8 | 484.620 | 872.316 |
| Total |  |  | 1248.21 |

**06.02** t Coste entrega residuos mezclados inertes a instalación de valorización (29/10/2013)
146.286 t × 8 (8.24 con costes indirectos) = 1205.40
Coste de entrega de residuos mezclados de hormigón, ladrillos, tejas y materiales cerámicos limpios, sin residuos de yeso o escayola, sin asfalto y sin hormigón armado, (tasa vertido), con código 170107 según la Lista Europea de Residuos (LER) publicada por Orden MAM/304/2002, a gestor de residuos autorizado por la Consejería de Medio Ambiente, para operaciones de valorización o eliminación, según RD 105/2008 y la Ley 22/2011.

| Código | Ud | Descripción | Rendimiento | Precio | Importe |
|---|---|---|---|---|---|
| E41CA0040 | t | Tasa gestor aut. valorización residuos mezclados inertes, LER 170107 (material) | 1 | 8 | 8.00 |
|  |  | Total |  |  | 8 |

| Medición | Uds. | Largo | Ancho | Alto | Parcial |
|---|---|---|---|---|---|
|  | 2.2 | 1241.500 | 0.150 | 0.300 | 122.909 |
|  | 1.5 | 311.695 | 0.050 |  | 23.377 |
| Total |  |  |  |  | 146.286 |

**06.03** t Coste entrega residuos hormigón armado, a instalación de valorización (18/11/2013)
117.678 t × 15 (15.45 con costes indirectos) = 1818.13
Coste de entrega de residuos de hormigón armado, (tasa vertido), con código 170904 según la Lista Europea de Residuos (LER) publicada por Orden MAM/304/2002, a gestor de residuos autorizado por la Consejería de Medio Ambiente, para operaciones de valorización o eliminación, según RD 105/2008 y la Ley 22/2011.

| Código | Ud | Descripción | Rendimiento | Precio | Importe |
|---|---|---|---|---|---|
| E41CA0080 | t | Tasa gestor aut. valorización resid. hormigón armado, sin sust. pelig., LER 170904. (material) | 1 | 15 | 15.00 |
|  |  | Total |  |  | 15 |

| Medición | Uds. | Largo | Parcial |
|---|---|---|---|
|  | 2.2 | 53.490 | 117.678 |
| Total |  |  | 117.678 |

**06.04** t Coste entrega residuos de mezclas bituminosas a instalación de valorización (29/10/2013)
56.16 t × 14 (14.42 con costes indirectos) = 809.83
Coste de entrega de residuos de mezclas bituminosas sin contenido en alquitrán de hulla (tasa vertido), con código 170302 según la Lista Europea de Residuos (LER) publicada por Orden MAM/304/2002, a gestor de residuos autorizado por la Consejería de Medio Ambiente, para operaciones de valorización o eliminación, según RD 105/2008 y la Ley 22/2011.

| Código | Ud | Descripción | Rendimiento | Precio | Importe |
|---|---|---|---|---|---|
| E41CA0090 | t | Tasa gestor aut. valorización resid. mez. bitum. asfalto sin cont. en hulla, LER 170302 (material) | 1 | 14 | 14.00 |
|  |  | Total |  |  | 14 |

| Medición | Uds. | Largo | Parcial |
|---|---|---|---|
|  | 1.3 | 43.200 | 56.160 |
| Total |  |  | 56.16 |

**06.05** t Coste entrega residuos de madera a instalación de valorización (18/11/2013)
1.5 t × 260 (267.8 con costes indirectos) = 401.70
Coste de entrega de residuos de madera (tasa vertido), con código 170201 según la Lista Europea de Residuos (LER) publicada por Orden MAM/304/2002, a gestor de residuos autorizado por la Consejería de Medio Ambiente, para operaciones de valorización o eliminación, según RD 105/2008 y la Ley 22/2011.

| Código | Ud | Descripción | Rendimiento | Precio | Importe |
|---|---|---|---|---|---|
| E41CA0130 | t | Tasa gestor aut. valorización residuos madera, LER 170201 (material; 18/11/2013) | 1 | 260 | 260.00 |
|  |  | Total |  |  | 260 |

**06.06** t Coste entrega residuos de plástico a instalación de valorización (18/11/2013)
0.28 t × 800 (824 con costes indirectos) = 230.72
Coste de entrega de residuos de plástico (tasa vertido), con código 170203 según la Lista Europea de Residuos (LER) publicada por Orden MAM/304/2002, a gestor de residuos autorizado por la Consejería de Medio Ambiente, para operaciones de valorización o eliminación, según RD 105/2008 y la Ley 22/2011.

| Código | Ud | Descripción | Rendimiento | Precio | Importe |
|---|---|---|---|---|---|
| E41CA0140 | t | Tasa gestor aut. valorización residuos plástico, LER 170203 (material; 18/11/2013) | 1 | 800 | 800.00 |
|  |  | Total |  |  | 800 |

**06.07** t Coste entrega residuos de papel y cartón a instalación de valorización (18/11/2013)
0.28 t × 550 (566.5 con costes indirectos) = 158.62
Coste de entrega de residuos de papel y cartón (tasa vertido), con código 200101 según la Lista Europea de Residuos (LER) publicada por Orden MAM/304/2002, a gestor de residuos autorizado por la Consejería de Medio Ambiente, para operaciones de valorización o eliminación, según RD 105/2008 y la Ley 22/2011.

| Código | Ud | Descripción | Rendimiento | Precio | Importe |
|---|---|---|---|---|---|
| E41CA0150 | t | Tasa gestor aut. valorización residuos papel y cartón, LER 200101 (material; 18/11/2013) | 1 | 550 | 550.00 |
|  |  | Total |  |  | 550 |

## Precios auxiliares

**A02A0040** m³ Mortero 1:6 de cemento
Precio: 97.31
Mortero 1:6 de cemento y arena, M 5, confeccionado con hormigonera, s/RC-08.

| Código | Ud | Descripción | Rendimiento | Precio | Importe |
|---|---|---|---|---|---|
| M01A0030 | h | Peón | 2.4 | 13.64 | 32.74 |
| E01BA0040 | t | Cemento portland, CEM II/B-P 32,5 R, granel (material; 03/07/2012) | 0.25 | 130 | 32.50 |
| E01CA0020 | m³ | Arena seca (material) | 1.1 | 26.7 | 29.37 |
| E01E0010 | m³ | Agua (material) | 0.25 | 1.84 | 0.46 |
| QAD0010 | h | Hormigonera portátil 250 l (maquinaria) | 0.5 | 4.48 | 2.24 |
|  |  | Total |  |  | 97.31 |

**A01B0010** m³ Pasta de cemento
Precio: 146.12
Pasta de cemento, amasada a mano, s/RC-08.

| Código | Ud | Descripción | Rendimiento | Precio | Importe |
|---|---|---|---|---|---|
| M01A0030 | h | Peón | 2 | 13.64 | 27.28 |
| E01BA0040 | t | Cemento portland, CEM II/B-P 32,5 R, granel | 0.9 | 130 | 117.00 |
| E01E0010 | m³ | Agua | 1 | 1.84 | 1.84 |
|  |  | Total |  |  | 146.12 |

**A03A0010** m³ Hormigón en masa de fck= 10 N/mm²
Precio: 85.42
Hormigón en masa de fck= 10 N/mm², árido machaqueo 32 mm máx., confeccionado con hormigonera.

| Código | Ud | Descripción | Rendimiento | Precio | Importe |
|---|---|---|---|---|---|
| M01A0030 | h | Peón | 2 | 13.64 | 27.28 |
| E01BA0040 | t | Cemento portland, CEM II/B-P 32,5 R, granel | 0.225 | 130 | 29.25 |
| E01CA0010 | t | Arena seca (material) | 0.6 | 17.8 | 10.68 |
| E01CB0090 | t | Arido machaqueo 16-32 mm (material) | 1.2 | 13 | 15.60 |
| E01E0010 | m³ | Agua | 0.2 | 1.84 | 0.37 |
| QAD0010 | h | Hormigonera portátil 250 l | 0.5 | 4.48 | 2.24 |
|  |  | Total |  |  | 85.42 |

**A03A0030** m³ Hormigón en masa de fck= 15 N/mm²
Precio: 94.41
Hormigón en masa de fck= 15 N/mm², árido machaqueo 16 mm máx., confeccionado con hormigonera.

| Código | Ud | Descripción | Rendimiento | Precio | Importe |
|---|---|---|---|---|---|
| M01A0030 | h | Peón | 2 | 13.64 | 27.28 |
| E01BA0040 | t | Cemento portland, CEM II/B-P 32,5 R, granel | 0.27 | 130 | 35.10 |
| E01CA0010 | t | Arena seca | 0.62 | 17.8 | 11.04 |
| E01CB0070 | t | Arido machaqueo 4-16 mm (material) | 1.25 | 14.7 | 18.38 |
| E01E0010 | m³ | Agua | 0.2 | 1.84 | 0.37 |
| QAD0010 | h | Hormigonera portátil 250 l | 0.5 | 4.48 | 2.24 |
|  |  | Total |  |  | 94.41 |

**A02A0030** m³ Mortero 1:5 de cemento
Precio: 103.81
Mortero 1:5 de cemento y arena, M-7,5, confeccionado con hormigonera, s/RC-08
.

| Código | Ud | Descripción | Rendimiento | Precio | Importe |
|---|---|---|---|---|---|
| M01A0030 | h | Peón | 2.4 | 13.64 | 32.74 |
| E01BA0040 | t | Cemento portland, CEM II/B-P 32,5 R, granel | 0.3 | 130 | 39.00 |
| E01CA0020 | m³ | Arena seca | 1.1 | 26.7 | 29.37 |
| E01E0010 | m³ | Agua | 0.25 | 1.84 | 0.46 |
| QAD0010 | h | Hormigonera portátil 250 l | 0.5 | 4.48 | 2.24 |
|  |  | Total |  |  | 103.81 |

**EQUIPBORRA** d. Equipo de borrado de marcas vilaes (05/09/2006)
Precio: 945.04
d. Equipo de aplicación de pintura de larga duración (doble componente) en marcas viales, compuesto por barredora autopropulsada, 3 peones y 1 capataz.

| Código | Ud | Descripción | Rendimiento | Precio | Importe |
|---|---|---|---|---|---|
| maq0016 | h | Barredora autopropulsada (maquinaria; 05/09/2006) | 5 | 110 | 550.00 |
| M01A0030 | h | Peón | 20 | 13.64 | 272.80 |
| M01A0005 | h | Capataz (mano de obra; 29/04/2016) | 8 | 15.28 | 122.24 |
|  |  | Total |  |  | 945.04 |

**equipo029** d. Equipo de producto de larga duración (17/06/2002)
Precio: 1745.6
d. Equipo de aplicación de pintura de larga duración (doble componente) en marcas viales, compuesto por barredora autopropulsada, 3 peones y 1 capataz.

| Código | Ud | Descripción | Rendimiento | Precio | Importe |
|---|---|---|---|---|---|
| maq0028 | H. | Máquina para pintura con resaltos (maquinaria; 17/06/2002) | 8 | 52 | 416.00 |
| maq0016 | h | Barredora autopropulsada | 8 | 110 | 880.00 |
| M01A0030 | h | Peón | 24 | 13.64 | 327.36 |
| M01A0005 | h | Capataz | 8 | 15.28 | 122.24 |
|  |  | Total |  |  | 1745.6 |

**equipo012** d. Equipo de colocación de señales (05/06/2002)
Precio: 827.68
d. Equipo de colocación de señales compuesto por camión grúa, compresor, 2 peones y 1 oficial 1ª.

| Código | Ud | Descripción | Rendimiento | Precio | Importe |
|---|---|---|---|---|---|
| maq0023 | h | Camión caja fija y grúa auxiliar (maquinaria; 17/06/2002) | 8 | 55.52 | 444.16 |
| maq0020 | h | Compresor móvil motor eléctrico (maquinaria; 05/06/2002) | 8 | 6.17 | 49.36 |
| M01A0030 | h | Peón | 16 | 13.64 | 218.24 |
| M01A0010 | h | Oficial primera | 8 | 14.49 | 115.92 |
|  |  | Total |  |  | 827.68 |

**matrn0010** M3. Hormigón HM-20 (17/06/2002)
Precio: 86.2

| Código | Ud | Descripción | Rendimiento | Precio | Importe |
|---|---|---|---|---|---|
| matr0010 | M3. | Hormigón HM-20 (material; 08/07/2008) | 1 | 75 | 75.00 |
| proptrans10 | Km. | Camión hormigonera 6 m3. (17/06/2002) | 20 | 0.56 | 11.20 |
|  |  | Total |  |  | 86.2 |

## Recursos

**QAC0030** h Camión grúa 32 t, pluma 34 m
Camión grúa de 32 t, pluma de 34 m

**QAF0010** h Camión caja fija con cisterna/agua de 10 t
Camión de caja fija con cisterna para agua con carga máxima autorizada de 10 t

**QAA0020** h Retroexcavadora 72 kW
Retroexcavadora sobre ruedas, 72 kW, peso en orden de trabajo 8140 kg

**E33TB0010** m² Pavimento "táctil de botones" o "táctil guía" Adapta (Fenollar) de 40x40x7 cm. o similar
Pavimento "táctil guía" Adapta (Fenollar) de 40x40x7 cm. o similar

**E33LA0060** ud Bordillo acera hormig, rebajado, 100x20x17-15 cm
Bordillo acera de hormigón, rebajado, (vado central) 100x20x17-15 cm, con marcado CE

**E33LA0070** ud Bordillo acera hormig, transición 45x30-20x15 cm
Bordillo acera de hormigón de transición (vado, dcho.-izdo.) 45x30-20x15 cm, con marcado CE

**E01HCB0010** m³ Horm prep HM-25/B/20/I
Hormigón preparado HM-25/B/20/I

**E13CA0010** ud Fibra PP (600 g) p/mortero y hormigón, Fiberflex, Würth
Fibra de polipropileno (PP), envase 600 g, para mortero y hormigón, Fiberflex, Würth

**E38AA0340** ud Tapones antirruidos, Würth
Tapones antirruidos, valor medio de protección 36dB, Würth

**E38AA0370** ud Casco seguridad SH 6, Würth
Casco seguridad SH 6, con marcado CE, Würth

**E38AC0110** ud Botas S3 marrón, Würth
Botas S3 marrón S3 (par), con puntera y plantilla metálica, con marcado CE, Würth

**E38BB0040** ud Valla cerram obras malla electros de acero galv de 3,5x2 m i/postes
Valla p/cerramiento de obras de paneles de malla electrosoldada de acero galvanizado de 3,5x2 m y postes de tubo de ø=40 mm

**E38CA0030** ud Señal cartel obras, PVC, 45x30 cm
Señal de cartel de obras, PVC, 45x30 cm

**E38CA0020** ud Señal obligatoriedad, prohibición y peligro
Señal de obligatoriedad, prohibición y peligro p/señaliz.provisional,PVC, D=30

**E38CB0020** m Cinta bicolor rojo-blanco, balizamiento
Cinta bicolor rojo-blanco, de balizamiento, en rollos de 250 m.

**E38DA0020** ud Alquiler Caseta tipo vest., almacén o comedor, 6x2,4x2,4 m incluido baño con inodoro y lavabo portatil y limpieza
Caseta tipo vestuario, almacén o comedor de 6,0 x 2,4 x 2,4 m. incluido baño con inodoro y lavabo portatil y limpieza

**E38DB0010** ud Inodoro p/adaptar a caseta obra
Inodoro para adaptar a caseta provisional de obra.

**E38DA0030** ud Transp., descarga y post. recogida caseta obra
Transporte, descarga y posterior recogida de caseta de obra.

**E38E0010** ud Botiquín metál. tipo maletín c/contenido
Botiquín metálico tipo maletín preparado para colgar en pared, con contenido.

**E41CA0050** t Tasa gestor autorizado tierras y piedras sin contaminar, LER 170504
Tasa de gestor autorizado en tierras y piedras sin materia orgánica o vegetal y sin sustancias peligrosas ni suelo contaminado, LER 170504.

**E41CA0040** t Tasa gestor aut. valorización residuos mezclados inertes, LER 170107
Tasa de gestor autorizado valorización en residuos mezclados de hormigón, ladrillos, tejas y mat. cerámicos (inertes), (escombro limpio a granel), sin residuos de yeso o escayola, sin asfalto y sin hormigón armado, sin sustancias peligrosas, (el tamaño de las piezas no podrá ser mayor de 0,5 m² o lados <50 cm), LER 170107.

**E41CA0080** t Tasa gestor aut. valorización resid. hormigón armado, sin sust. pelig., LER 170904
Tasa de gestor autorizado valorización en residuos de hormigón armado (residuos mezclados de construcción y demolición) sin sustancias peligrosas, LER 170904.

**E41CA0090** t Tasa gestor aut. valorización resid. mez. bitum. asfalto sin cont. en hulla, LER 170302
Tasa de gestor autorizado valorización en residuos de mezclas bituminosas, asfaltos sin contenido en alquitrán de hulla, LER 170302.

**E41CA0130** t Tasa gestor aut. valorización residuos madera, LER 170201
Tasa de gestor autorizado valoración en residuos de madera, LER 170201

**E41CA0140** t Tasa gestor aut. valorización residuos plástico, LER 170203
Tasa de gestor autorizado valoración en residuos de plástico, LER 170203

**E41CA0150** t Tasa gestor aut. valorización residuos papel y cartón, LER 200101
Tasa de gestor autorizado valoración en residuos de papel y cartón, LER 200101

**E01BA0040** t Cemento portland, CEM II/B-P 32,5 R, granel
Cemento portland, CEM II/B-P 32,5 R, UNE-EN 197-1, tipo II/B, con puzolana natural (P), clase de resistencia 32,5 N/mm² y alta resistencia inicial, a granel, con marcado CE.

**maq0023** h Camión caja fija y grúa auxiliar
Ml. Defensa rígida prefabricada, tipo new jersey, con hormigón HA-350 IIIa según plano de detalles en piezas de 3 ó 6 m, juntas de colocación ejecutadas e impermebilizadas, remate de partes vistas, incluso abatimientos según normativa y remates con bordillos existentes, nivelada, totalmente colocada.
